# Leistungsbeschreibung (GAEB 90, DA81)
Währung: EUR

## Leistungsverzeichnis

### 03 firo 4

*Hinweis*
-------------------------------------------------------
-------------------------------------------------------
----------------------- HINWEISE ----------------------
-------------------------------------------------------
-------------------------------------------------------
Bitte beachten Sie:
Eine Weitergabe des kompletten Verzeichnisses "LV-
Texte" oder einzelnen Ausschnitten ist gestattet,
sofern die Inhalte nicht geändert werden.

(c) 04/2008 firomatic

-------------------------------------------------------
-------------------------------------------------------
----------------------- HINWEISE ----------------------
-------------------------------------------------------
-------------------------------------------------------

**03.0001 firo 4**
Treppenhaus-Rauchabzugsanlage:
- zum täglichen Lüften einsetzbar
- mit Notstromversorgung 24V /2,2Ah für über 72 Stunden
  Bereitschaft
- für 1 überwachte RWA-Linie
- für 1 Lüftungsgruppe
- 1 Motorgruppe mit überwachtem Motorkreis
- für Motoren 24V DC Nenn
- automatisches Zufahren der Motore bei Netzausfall
- Lüftungsfunktion wirkungslos bei: Netzausfall,
  Notstrombetrieb und Rauchalarm
- LED-Statusanzeigen für: Betrieb OK, Störung, Alarm,
  Motorlauf
- Auf-Putz-Gehäuse 335x338x95 mm (BxHxT)
- Gehäuse aus Stahlblech weiß

Anschließbar:
- bis zu 8 Rauch- und/oder Wärmemelder max. 100 mA - in
  2 Draht-Technik
- bis zu 8 Rauchtaster RT4/H 24V DC, Auf/Zu, hinter
  Einschlagscheibe, mit Status LED: Betrieb, Alarm,
  Sammelstörung und Fensterstellung
- Lüftertaster mit der Funktion AUF, STOPP, ZU mit oder
  ohne Status LED: Störung und Fensterstellung
- Motoren 24V DC Nenn
- Regen/Wind-Ansteuerung durch pot.freiem Schließer ZU
- Temperatur-Ansteuerung durch pot.-freien Schließer
  AUF/ZU
- Netzzuleitung 230V AC 50-60Hz / +6% -10%

Optional:
- externe Stör- und Alarmweiterleitung mit  pot.-freiem
  Kontakt Alarm/Stör
- externe Leuchte oder Sirene 24V DC über einstellbares
  Alarmzeitrelais
- externe überwachte BMA-Ansteuerung

System: firomatic (101005)

**03.0002 firo 4.2**
Treppenhaus-Rauchabzugsanlage mit
2-Kanal-Leistungsausgang a 2A:
- zum täglichen Lüften einsetzbar
- mit Notstromversorgung 24V /2,2Ah für über 72 Stunden
  Bereitschaft
- für 1 überwachte RWA-Linie
- für 1 Lüftungsgruppe
- 2 Motorgruppen mit überwachtem Motorkreis
- für Motoren 24V DC Nenn
- automatisches Zufahren der Motore bei Netzausfall
- Lüftungsfunktion wirkungslos bei: Netzausfall,
  Notstrombetrieb und Rauchalarm
- LED-Statusanzeigen für: Betrieb OK, Störung, Alarm,
  Motorlauf
- Auf-Putz-Gehäuse 335x338x95 mm (BxHxT)
- Gehäuse aus Stahlblech weiß

Anschließbar:
- bis zu 8 Rauch- und/oder Wärmemelder max. 100 mA - in
  2 Draht-Technik
- bis zu 8 Rauchtaster RT4/H 24V DC, Auf/Zu, hinter
  Einschlagscheibe, mit Status LED: Betrieb, Alarm,
  Sammelstörung und Fensterstellung
- Lüftertaster mit der Funktion AUF, STOPP, ZU mit oder
  ohne Status LED: Störung und Fensterstellung
- Motoren 24V DC Nenn
- Regen/Wind-Ansteuerung durch pot.freiem Schließer ZU
- Temperatur-Ansteuerung durch pot.-freien Schließer
  AUF/ZU
- Netzzuleitung 230V AC 50-60Hz / +6% -10%

Optional:
- externe Stör- und Alarmweiterleitung mit  pot.-freiem
  Kontakt Alarm/Stör
- externe Leuchte oder Sirene 24V DC über einstellbares
  Alarmzeitrelais
- externe überwachte BMA-Ansteuerung

System: firomatic (101025)

**03.0003 firo 4.2 mit Schließfolgesteuerung**
Treppenhaus-Rauchabzugsanlage mit
2-Kanal-Leistungsausgang a 2A und mit integrierter
Schließfolgesteuerung:
- zum täglichen Lüften einsetzbar
- mit Notstromversorgung 24V /2,2Ah für über 72 Stunden
  Bereitschaft
- für 1 überwachte RWA-Linie
- für 1 Lüftungsgruppe
- 2 Motorgruppen mit überwachtem Motorkreis
- für Motoren 24V DC Nenn
- mit integriertem Schließfolgeprogramm
- automatisches Zufahren der Motore bei Netzausfall
- Lüftungsfunktion wirkungslos bei: Netzausfall,
  Notstrombetrieb und Rauchalarm
- LED-Statusanzeigen für: Betrieb OK, Störung, Alarm,
  Motorlauf
- Auf-Putz-Gehäuse 335x338x95 mm (BxHxT)
- Gehäuse aus Stahlblech weiß

Anschließbar:
- bis zu 8 Rauch- und/oder Wärmemelder max. 100 mA - in
  2 Draht-Technik
- bis zu 8 Rauchtaster RT4/H 24V DC, Auf/Zu, hinter
  Einschlagscheibe, mit Status LED: Betrieb, Alarm,
  Sammelstörung und Fensterstellung
- Lüftertaster mit der Funktion AUF, STOPP, ZU mit oder
  ohne Status LED: Störung und Fensterstellung
- Motoren 24V DC Nenn
- Regen/Wind-Ansteuerung durch pot.freiem Schließer ZU
- Temperatur-Ansteuerung durch pot.-freien Schließer
  AUF/ZU
- Netzzuleitung 230V AC 50-60Hz / +6% -10%

Optional:
- externe Stör- und Alarmweiterleitung mit  pot.-freiem
  Kontakt Alarm/Stör
- externe Leuchte oder Sirene 24V DC über einstellbares
  Alarmzeitrelais
- externe überwachte BMA-Ansteuerung

System: firomatic (101036)

**03.0004 firo 4.2 mit Tandemabschaltung**
Treppenhaus-Rauchabzugsanlage mit
2-Kanal-Leistungsausgang a 2A und mit integrierter
Tandemabschaltung:
- zum täglichen Lüften einsetzbar
- mit Notstromversorgung 24V /2,2Ah für über 72 Stunden
  Bereitschaft
- für 1 überwachte RWA-Linie
- für 1 Lüftungsgruppe
- 2 Motorgruppen mit überwachtem Motorkreis
- für Motoren 24V DC Nenn
- mit integriertem Programm zum Tandembetrieb
- automatisches Zufahren der Motore bei Netzausfall
- Lüftungsfunktion wirkungslos bei: Netzausfall,
  Notstrombetrieb und Rauchalarm
- LED-Statusanzeigen für: Betrieb OK, Störung, Alarm,
  Motorlauf
- Auf-Putz-Gehäuse 335x338x95 mm (BxHxT)
- Gehäuse aus Stahlblech weiß

Anschließbar:
- bis zu 8 Rauch- und/oder Wärmemelder max. 100 mA - in
  2 Draht-Technik
- bis zu 8 Rauchtaster RT4/H 24V DC, Auf/Zu, hinter
  Einschlagscheibe, mit Status LED: Betrieb, Alarm,
  Sammelstörung und Fensterstellung
- Lüftertaster mit der Funktion AUF, STOPP, ZU mit oder
  ohne Status LED: Störung und Fensterstellung
- Motoren 24V DC Nenn
- Regen/Wind-Ansteuerung durch pot.freiem Schließer ZU
- Temperatur-Ansteuerung durch pot.-freien Schließer
  AUF/ZU
- Netzzuleitung 230V AC 50-60Hz / +6% -10%

Optional:
- externe Stör- und Alarmweiterleitung mit  pot.-freiem
  Kontakt Alarm/Stör
- externe Leuchte oder Sirene 24V DC über einstellbares
  Alarmzeitrelais
- externe überwachte BMA-Ansteuerung

System: firomatic (101035)

**03.0005 firo 4 mit 2. Lüftungsgruppe**
Treppenhaus-Rauchabzugsanlage:
- zum täglichen Lüften einsetzbar
- mit Notstromversorgung 24V /2,2Ah für über 72 Stunden
  Bereitschaft
- für 1 überwachte RWA-Linie
- für 2 Lüftungsgruppen
- 2 Motorgruppen mit überwachtem Motorkreis
- für Motoren 24V DC Nenn
- automatisches Zufahren der Motore bei Netzausfall
- Lüftungsfunktion wirkungslos bei: Netzausfall,
  Notstrombetrieb und Rauchalarm
- LED-Statusanzeigen für: Betrieb OK, Störung, Alarm,
  Motorlauf
- Auf-Putz-Gehäuse 335x338x95 mm (BxHxT)
- Gehäuse aus Stahlblech weiß

Anschließbar:
- bis zu 8 Rauch- und/oder Wärmemelder max. 100 mA - in
  2 Draht-Technik
- bis zu 8 Rauchtaster RT4/H 24V DC, Auf/Zu, hinter
  Einschlagscheibe, mit Status LED: Betrieb, Alarm,
  Sammelstörung und Fensterstellung
- Lüftertaster mit der Funktion AUF, STOPP, ZU mit oder
  ohne Status LED: Störung und Fensterstellung
- Motoren 24V DC Nenn
- Regen/Wind-Ansteuerung durch pot.freiem Schließer ZU
- Temperatur-Ansteuerung durch pot.-freien Schließer
  AUF/ZU
- Netzzuleitung 230V AC 50-60Hz / +6% -10%

Optional:
- externe Stör- und Alarmweiterleitung mit  pot.-freiem
  Kontakt Alarm/Stör
- externe Leuchte oder Sirene 24V DC über einstellbares
  Alarmzeitrelais
- externe überwachte BMA-Ansteuerung

System: firomatic (101005+100033)

**03.0006 Alarm und Störung Zusatzrelais**
- zum Einsatz als Alarm- oder Störmelderelais
- zur potentialfreien Meldung (Alarmgeber)

System: firomatic (102000) inkl. Anschlussklemme

**03.0007 BMA-Modul (Steckkarte)**
- zur überwachten Ansteuerung durch BMA oder GLT
- Alarmeingang für externe Auslösung

System: firomatic (400011)

USt %: 19,00
